# AUSSCHREIBEN.DE
Leistungsbeschreibung (GAEB DA XML 3.2, DA81)
Projekt: ADE
Währung: EUR
Erstellt mit: GXML Toolbox V3.3 R20220330, ORCA a.de-Exporting, 24.04.2025

## 1 AUSSCHREIBEN.DE - Triflex

### Titel 01 Triflex DeckCoat - Zwischendeck Beschichtungssystem

*Hinweis: Triflex DeckCoat, Vorbemerkungen*
Triflex DeckCoat
Zwischendeck Beschichtungssystem

Bauvorhaben: '...'
Architekt: '...'
Bauherr: '...'

Vorbemerkungen:

Die Verarbeitung erfolgt mit Produkten der Firma Triflex GmbH & Co. KG, Minden.

Angeboten und eingebaut wird das Zwischendeck Beschichtungssystem Triflex DeckCoat.

Die Einhaltung aller gültigen Richtlinien wird für die jeweils empfohlenen Systemaufbauten mit Triflex-Produkten berücksichtigt bzw. vorausgesetzt.

Der Auftragnehmer hat vor Auftragserteilung nachzuweisen, dass er für die Verarbeitung von Triflex-Produkten geschult wurde. Andernfalls ist die Einweisung durch einen Schulungsmeister am Objekt sicherzustellen.

Die in der Ausarbeitung enthaltenen Massen sind auf der Baustelle zu überprüfen.

Die Abrechnung erfolgt nach gemeinsamen Aufmaß des Auftragnehmers mit dem Auftraggeber.

Die Beschichtung ist so auszuführen, dass bei Arbeitsunterbrechung ein Eindringen von Niederschlagswasser in den Systemaufbau verhindert wird.

Für die Schuttbeseitigung sind die Abfuhr- und Deponiekosten in die Einzelpreise einzukalkulieren bzw. gesondert auszuweisen.

Bedenken gegen die Vorleistungen anderer Unternehmer sind dem Auftraggeber unverzüglich, möglichst schon vor Beginn der Arbeiten, schriftlich mitzuteilen.

Dem Bieter wird empfohlen, vor Angebotsabgabe das Objekt zu besichtigen.

Falls bei den Ausführungsarbeiten Änderungen oder Sonderarbeiten erforderlich werden, die nicht erfasst sind, sind diese im einzelnen vor Ausführung anzuzeigen und anschließend gesondert zu verrechnen.

Die Arbeiten verstehen sich, wenn nicht ausdrücklich anders beschrieben, als fix und fertige Leistung, einschließlich Lieferung aller erforderlichen Materialien und Nebenleistungen.

Parkhausbeschichtungen und -markierungen unterliegen einer permanenten Beanspruchung und verschleißen in Abhängigkeit der Nutzung.

Der Systemaufbau ist vom sachkundigen Planer nach objektspezifischen Anforderungen anzupassen. Detaillierte Ausschreibungstexte sind vom Planer eigenverantwortlich zu erstellen. Mit der Übermittlung dieses Leistungsverzeichnis-Entwurfs ist keine konkrete Projektberatung verbunden. Die Textausarbeitung ist eine unverbindliche Serviceleistung von Triflex. Rechtsansprüche aus dieser Leistung sind ausgeschlossen.

Grundlage für die Ausführung von standsicherheitsrelevanten Betoninstandsetzungsarbeiten sind die in den Bundesländern als Technische Baubestimmung eingeführten Regeln und Richtlinien nach VV TB, Teil A, lfd. Nr. A 1.2.3.2 sowie VV TB, Teil C, lfd. Nr. C 3.12.

Als Vertragsbestandteile gelten:
- Leistungsverzeichnis
- Systembeschreibung, Systemzeichnungen und Produktinformationen des Herstellers
- DIN 18202 Toleranzen im Hochbau
- Die in den Bundesländern als Technische Baubestimmung eingeführten Regeln und Richtlinien nach VV TB, Teil A, lfd. Nr. A 1.2.3.2
- DAfStb-Richtlinie - Schutz und Instandsetzung von Betonbauteilen (Instandsetzungs-Richtlinie)
- Baupolizeiliche Bestimmungen
- Unfallverhütungsvorschriften
- VOB Teil B
in den jeweils zum Zeitpunkt des Vertragsabschlusses gültigen Fassungen.

Stand: 04/2025

*Hinweis: Triflex DeckCoat, System- und Produkteigenschaften*
Das System Triflex DeckCoat ist eine Parkdeckbeschichtung im Sinne der ehemaligen DIN EN 13813 und erfüllte die Anforderungen der Klasse OS 8 gemäß RL SIB zur Beschichtung von Parkdecks. Das Beschichtungssystem auf PMMA-Harzbasis besteht aus einer Grundierung, einer vliesarmierten Detailabdichtung, einer Beschichtung sowie einer Versiegelung.

System- und Produkteigenschaften:
- Wasserdichtes Dünnschichtsystem durchgehend auf PMMA-Harzbasis (Polymethylmethacrylat)
- Für gering frequentierte Zwischendecks
- Mechanisch belastbar
- Nahtlos
- Systemintegrierte Detaillösungen
- Vollflächig haftend
- Starr
- Kalt applizierbar
- Schnell reaktiv
- Befahrbar nach ca. 2 Stunden (+23 °C)
- Chemisch beständig
- Witterungs- und lichtbeständig (UV, IR)
- Butylfrei
- Lösemittelfrei
- Rutschhemmend
- Ausführbar in verschiedenen Farben
- Verarbeitungsbedingungen gemäß System- und Produktbeschreibungen des Herstellers (z.B. mind. Anwendungstemperatur 0 °C, max. Untergrundfeuchte 6 Gew.-%, Oberflächentemperatur mind. +3 °C über dem Taupunkt)
- Die Abdichtungen innerhalb des Systemaufbaus mit Triflex ProDetail (Anschlüsse, Details, Fugen) sind durch europäisch technische Bewertungen (ETA), ausgestellt durch das Deutsche Institut für Bautechnik (DIBt), abgesichert und erfüllen die Anforderungen der Bauproduktenverordnung der EU (CE-Kennzeichnung) nach ETAG Nr. 005 in der jeweils höchsten Nutzungskategorie.
- Produktspezifische Umwelt-Produktdeklaration (EPD) für Triflex ProDetail nach EN 15804:2012 + A2:2019/AC:2021
- Zu erwartende Lebensdauer von 40 Jahren für Triflex ProDetail auf Grundlage erweiterter Prüfparameter gemäß Europäischem Bewertungsdokument (EAD)
- Weiter können wesentliche Eigenschaften der Abdichtung hinsichtlich Hydrolysebeständigkeit, Wurzel- und Rhizomfestigkeit (FLL-Verfahren) sowie Dichtigkeitsprüfung bis mind. 5 bar durch Prüfberichte bescheinigt werden.
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
*Hinweis: Triflex DeckCoat, Leistungsmerkmale*
Leistungsmerkmale von Triflex DeckCoat nach dem DBV Merkblatt "Parkhäuser und Tiefgaragen" (2018) plus zusätzliche Leistungsmerkmale:

| Zeile | Leistungsmerkmale nach / DIN EN 1504-2 | Prüfverfahren / nach | Anforderung | Triflex DeckCoat |
| --- | --- | --- | --- | --- |
| 1 | Lineares Schrumpfen | DIN EN 12617-1 | ≤ 0,3 % | nicht gefordert |
| 2 | Druckfestigkeit | DIN EN 12190 | Klasse I: ≥ 35 N/mm² | nicht gefordert |
| 3 | Abriebfestigkeit | DIN EN ISO 5470-1 | Masseverlust < 3000 mg, Reibrad: H22/1000 Zyklen/Last: 1000 g / Zusätzlich müssen die Anforderungen der DIN EN 13813 erfüllt sein (siehe Abschnitt 3.2) | erfüllt |
| 4 | CO2-Durchlässigkeit | DIN EN 1062-6 | sd > 50 m | erfüllt |
| 5 | Wasserdampfdurchlässigkeit | DIN EN ISO 7783 | Klasse III: sd > 50 m | erfüllt |
| 6 | Kapillare Wasseraufnahme und Wasserdurchlässigkeit | DIN EN 1062-3 | w < 0,1 kg/(m²*h0,5) | erfüllt |
| 7 | Haftzugfestigkeit nach Prüfung auf Temperaturwechselverträglichkeit / Frost-Tau-Wechselbeanspruchung ohne Tausalzangriff | DIN EN 13687-3 | Nach Temperaturwechselbeanspruchung / a) keine Risse, Blasen, Ablösungen / b) Abreißversuch ≥ 2,0 (1,5) N/mm² | erfüllt / / erfüllt |
|  | Haftzugfestigkeit nach Prüfung auf Temperaturwechselverträglichkeit / Für Anwendungen im Außenbereich unter Einfluss von Tausalzen |  |  |  |
| 8 | Gewitterregenbeanspruchung (Temperaturschock) (10x) / und Frost-Tau-Wechselbeanspruchung mit Tausalzangriff (50x) | DIN EN 13687-2 / / DIN EN 13687-1 |  | erfüllt |
| 9 | Widerstandsfähigkeit gegen starken chemischen Angriff / Klasse I: 3d ohne Druck / Prüfflüssigkeiten: Gruppe 1, 3 und 10 nach DIN EN 13529 | DIN EN 13529 | 24 Std. nach der Entnahme der Beschichtung aus der Prüfflüssigkeit Verringerung der Härte um weniger als 50 % bei Messung nach dem Eindruckversuch nach Buchholz, DIN EN ISO 2815, oder Shore-Härte, DIN EN ISO 868 | erfüllt |
| 10 | Schlagfestigkeit | DIN EN ISO 6272-2 | Nach der Belastung keine Risse und kein Abblättern; / Klasse I: ≥ 4 Nm | erfüllt |
| 11 | Brandverhalten nach Aufbringung | DIN EN 13501-1 | Mindestanforderungen: Klasse Efl | erfüllt |
| 12 | Griffigkeit / Rutschfestigkeit | DIN EN 13036-4 | Klasse III: > 55 im nassen Zustand geprüfte Einheiten (außen) | erfüllt |
| 13 | Brandverhalten nach Aufbringung | DIN EN 13501-1 | Mindestanforderungen: Klasse Efl | Klasse Bfl-s1 |
| 14 | Rutschhemmklasse | DIN 51130 |  | R12 V6 |
| 15 | Rissüberbrückungsfähigkeit auf Beton für Triflex ProDetail im Anschlussbereich | DIN EN 1062-7 | Maximale Rissaufweitung von 3 mm | 3 mm |
| 16 | Verschleißwiderstand (BCA) | DIN EN 13892-4 | Mindestens Klasse AR1 nach DIN EN 13813 | erfüllt |
| 17 | Künstliche Bewitterung nach DIN EN 1062-11:2002-10, 4.2 / (UV-Bestrahlung und Feuchte) | DIN EN 1062-11:2002-10, 4.2 | Keine sichtbaren Fehler nach 2000 h | erfüllt |
| 18 | Brandverhalten der Markierungen | DIN EN 13501-1 |  | Bfl-s1 |

**01.0001 Baustelleneinrichtung, allgemein**
Baustelle einrichten und nach Abschluss der Arbeiten räumen. Vorhalten von Maschinen, Geräten, Werkzeugen und sonstigen Betriebsmitteln, die zur Durchführung der Arbeiten erforderlich sind.
Die Baustelle wird besenrein hinterlassen.
Einheit: psch
DIN 276-08: 391
Work Category: 0

**01.0002 Container**
Lieferung, Aufbau, Vorhaltung und Abtransport eines Material- und Geräte-Containers.
Einheit: psch
DIN 276-08: 391
Work Category: 0

**01.0003 Elektroanschlüsse**
Elektroanschlüsse für Wechsel- und Drehstrom herstellen und nach Beendigung der Baumaßnahme wieder entfernen.
Einheit: psch
DIN 276-08: 391
Work Category: 0

**01.0004 Wasseranschluss**
Wasseranschluss für erforderliche Reinigungsarbeiten herstellen und nach Beendigung der Baumaßnahme wieder entfernen.
Einheit: psch
DIN 276-08: 391
Work Category: 0

**01.0005 Bauzaun**
Bauzaun liefern und vorhalten für die gesamte Bauzeit mit entsprechendem Umbau zu den jeweiligen Arbeitsabschnitten.
Einheit: psch
DIN 276-08: 391
Work Category: 0

**01.0006 Verkehrslenkungsmaßnahmen**
Verkehrslenkungsmaßnahmen wie Verkehrsschilder, Ampelanlage usw. ergreifen, notwendige Geräte aufbauen, entsprechend dem Baufortschritt umrüsten und nach Beendigung der Baumaßnahmen entfernen.
Einheit: psch
DIN 276-08: 391
Work Category: 0

**01.0007 Aktivkohlefilteranlage**
Liefern, aufbauen, betreiben und rückbauen einer ausreichend dimensionierten Aktivkohlefilteranlage zur Reinigung der Abluft von geruchsintensiver Monomer-Belastung durch PMMA-Ausdünstungen. Die Anlage ist regelmäßig zu überprüfen, die Aktivkohle ist gegebenenfalls regelmäßig auszutauschen.
Der Austausch der Aktivkohle wird gesondert vergütet.

Luftkohlefilter Typ LAK-825-PE:
Aktivkohlefilter zur Entfernung von organischen Verbindungen aus einem Luftstrom.
- Durchmesser: 1.300 mm
- Füllmenge: 825 kg Aktivkohle
- Volumenstrom: max. 1.000 m³/Std.
Aktivkohle Typ GUT-L40-2
Stranggepresste Formaktivkohle auf Steinkohlebasis zur Entfernung organischer Verbindungen in einem Luftstrom.
- Stäbchendurchmesser: 4 mm
- BET-Oberfläche: 950 m²/g
- Jodzahl ca.: 900 mg/g
- Schüttdichte: ca. 500 +/- 30 kg/m³
Radialventilator MBA 600-T
Mitteldruck-Radialventilator zum gleichzeitigen Betrieb mehrerer Aktivkohlefilter.
- Volumenstrom: max. 4.000 m³/Std. (Filterbetrieb)
- Leistung: 11 kW
- Schalldruckpegel: 90 dB
Vorhaltedauer: '.........' Monate
Einheit: psch
DIN 276-08: 431
Work Category: 0

**01.0008 Hohllagen**
Vorhandene Betonflächen durch Abklopfen mit einem Hammer oder Kette auf Hohllagen untersuchen und entsprechende Stellen markieren.
Einheit: psch
DIN 276-08: 397
Work Category: 81

**01.0009 Haftzugfestigkeit**
Vorhandenen Untergrund mit geeignetem Messwerkzeug (z. B. Freundl-Gerät) auf vorgegebene Haftzugfestigkeit untersuchen und protokollieren.
Anzahl Messungen: '......' St.
Einheit: psch
DIN 276-08: 397
Work Category: 81

**01.0010 Druckfestigkeit**
Vorhandenen Betonuntergrund mit Schmidt-Hammer auf Druckfestigkeit untersuchen und protokollieren.
Anzahl Messungen: '......' St.
Einheit: psch
DIN 276-08: 397
Work Category: 81

**01.0011 Feuchtegehalt**
Vorhandenen Betonuntergrund mit geeignetem Messwerkzeug (z. B. Elektronikfeuchtemessgerät) auf Feuchtegehalt untersuchen und protokollieren.
Anzahl Messungen: '......' St.
Einheit: psch
DIN 276-08: 397
Work Category: 81

**01.0012 Bohrkern**
Bestimmung des Schichtaufbaus und der jeweiligen Schichtstärken durch Entnahme von Bohrkernen.
Anzahl Messungen: '......' St.
Einheit: psch
DIN 276-08: 397
Work Category: 81

**01.0013 Analyse Bohrkern**
Bestimmung des Chloridgehaltes im Untergrund anhand der entnommenen
Bohrkerne (siehe Pos. '...' ).
Anzahl Messungen: '....' St.
Einheit: psch
DIN 276-08: 397
Work Category: 81

**01.0014 Überprüfung Gefälle und Unebenheiten**
Vorhandenen Untergrund auf ausreichendes Gefälle, Pfützenbildungen und Unebenheiten überprüfen.
Einheit: psch
DIN 276-08: 397
Work Category: 81

**01.0015 Bautagebuch mit permanenten Messungen**
Vorhalten von Messgeräten zur permanenten Messung von Luftfeuchtigkeit, Bodentemperatur, Lufttemperatur und zur Taupunktbestimmung während der gesamten Baumaßnahme inkl. Führen eines Bautagebuches mit der Protokollierung der Messergebnisse.
Einheit: psch
DIN 276-08: 397
Work Category: 81

**01.0016 Fräsen**
Abtragen verunreinigter Oberflächen des Betons mit geeigneter Fräse ca. 3-5 mm tief, um einen haft- und tragfähigen Untergrund zu erhalten inkl. Aufnahme, Abtransport und ordnungsgemäßer Entsorgung des Fräsgutes.
Einheit: m²
DIN 276-08: 352
Work Category: 81

**01.0017 Fräsen im Bereich der Arbeits- und Bewegungsfugen**
Maschinelles Fräsen in einer Breite
von '......' cm, ca. 3-5 mm tief inkl.
Aufnahme, Abtransport und ordnungsgemäßer Entsorgung des Fräsgutes.
(Siehe Triflex Systemzeichnung DeckCoat-1706 bzw. DeckCoat-1707 und DeckCoat-1708)
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Einheit: m
DIN 276-08: 352
Work Category: 81

**01.0018 Kugelstrahlen**
Reinigung der gesamten Fläche inkl. der Bewegungs- und Arbeitsfugenbereiche durch Kugelstrahlen mit Blastrac-Verfahren im Kreuzgang inkl. maschinellem Beischleifen der Anschlüsse, Reinigung der Flächen und Abtransport sowie ordnungsgemäßer Entsorgung der Strahlrückstände.
Einheit: m²
DIN 276-08: 352
Work Category: 81

**01.0019 Schleifen**
Vorbereitung des Untergrundes durch Schleifen mit geeigneten Schleifgeräten inkl. Reinigung, Aufnahme, Abtransport und ordnungsgemäßer Entsorgung von anfallendem Bauschutt.
Einheit: m²
DIN 276-08: 352
Work Category: 81

**01.0020 Schleifen der Anschlüsse**
Vorbereitung des Untergrundes der Wandanschlüsse sowie der Details durch Schleifen mit geeigneten Schleifgeräten inkl. Reinigung, Aufnahme, Abtransport und ordnungsgemäßer Entsorgung von anfallendem Bauschutt.
Anschlusshöhe: '.........' cm
Einheit: m
DIN 276-08: 352
Work Category: 81

**01.0021 Fugenfräse/ Fugenrisshaken**
Entfernen vorhandener Fugenvergussmassen mit Fugenfräse oder Fugenrisshaken nach Erfordernis.
Einheit: m
DIN 276-08: 352
Work Category: 81

**01.0022 Egalisierung**
Egalisierung der Fugenvergussmassen bei noch funktionstüchtigen Arbeitsfugen durch Füllen mit gleichartigem Material oder Triflex Cryl RS 240 bzw. Abtrag von herausgequollenem überschüssigem Material, so dass ein flächenbündiger Abschluss erreicht wird.
Einheit: m
DIN 276-08: 352
Work Category: 81
Produkt:
  Artikel:
    Artikelnummer: 22150
    Artikelkurztext: Egalisierung

**01.0023 Vorbereitung Metalluntergründe**
Metalluntergründe gründlich mit Triflex Reiniger abreiben und die Fläche zusätzlich anrauen.
Verbrauch: mind. 0,20 l/m²
Einheit: m²
DIN 276-08: 352
Work Category: 81
Produkt:
  Artikel:
    Artikelnummer: 26090
    Artikelkurztext: Vorbereitung Metalluntergründe

**01.0024 Absperrschnitt**
Zur Vermeidung einer möglichen Hinterläufigkeit bzw. Ablösung im Detailbereich wird im Übergang von der Flächenbeschichtung zur Detailabdichtung ein Sperrschnitt vorgenommen (siehe Systemzeichnungen). Dieser ist mind. 15 mm tief und 5 mm breit auszuführen. Der Schnitt ist vor Beginn der Abdichtungs- bzw. Beschichtungsarbeiten zu setzen.
Einheit: m
DIN 276-08: 352
Work Category: 81

**01.0025 Grundierung Wandanschluss**
Bei Beton- und Mauerwerksuntergründen. Grundieren mit Triflex Cryl Primer 287.
Verbrauch: mind. 0,35 kg/m²
Ausführung nach den technischen Richtlinien des Materialherstellers. Die Haftung zum Untergrund ist immer objektbezogen zu prüfen.
Anschlusshöhe: '.........' cm
Einheit: m
DIN 276-08: 352
Work Category: 81
Produkt:
  Artikel:
    Artikelnummer: 22870
    Artikelkurztext: Grundierung Wandanschluss

**01.0026 Grundierung Schrammbord**
Bei Beton- und Mauerwerksuntergründen. Grundieren mit Triflex Cryl Primer 287.
Verbrauch: mind. 0,35 kg/m²
Ausführung nach den technischen Richtlinien des Materialherstellers. Die Haftung zum Untergrund ist immer objektbezogen zu prüfen.
Schrammbord Höhe: '.........' cm,
Breite: '.........' cm
Einheit: m²
DIN 276-08: 352
Work Category: 81
Produkt:
  Artikel:
    Artikelnummer: 22870
    Artikelkurztext: Grundierung Schrammbord

**01.0027 Grundierung Arbeitsfuge**
Bei Beton- und Mauerwerksuntergründen. Grundieren mit Triflex Cryl Primer 287.
Verbrauch: mind. 0,35 kg/m²
Ausführung nach den technischen Richtlinien des Materialherstellers. Die Haftung zum Untergrund ist immer objektbezogen zu prüfen.
Arbeitsfuge Breite: '.........' cm
Einheit: m
DIN 276-08: 352
Work Category: 81
Produkt:
  Artikel:
    Artikelnummer: 22870
    Artikelkurztext: Grundierung Arbeitsfuge

**01.0028 Grundierung Bewegungsfuge**
Bei Beton- und Mauerwerksuntergründen. Grundieren mit Triflex Cryl Primer 287.
Verbrauch: mind. 0,35 kg/m²
Ausführung nach den technischen Richtlinien des Materialherstellers. Die Haftung zum Untergrund ist immer objektbezogen zu prüfen.
Bewegungsfuge Breite: '.........' cm
Einheit: m
DIN 276-08: 352
Work Category: 81
Produkt:
  Artikel:
    Artikelnummer: 22870
    Artikelkurztext: Grundierung Bewegungsfuge

**01.0029 Grundierung Wärmedämm-Verbundsystem**
Bei Wärmedämmverbundsystemen im Bereich der Fassade.
Grundieren mit Triflex Pox Primer 116+ inkl. Absandung mit Quarzsand, Körnung 0,3-0,8 mm. Entfernung des Überschusses nach Aushärtung.
Verbrauch Triflex Pox Primer 116+: mind. 0,30 kg/m²
Verbrauch Quarzsand 0,3-0,8 mm: mind. 0,70 kg/m²
Ausführung nach den technischen Richtlinien des Materialherstellers. Die Haftung zum Untergrund ist immer objektbezogen zu prüfen.
Anschlusshöhe '.........' cm
Einheit: m
DIN 276-08: 352
Work Category: 81
Produkt:
  Artikel:
    Artikelnummer: 21169
    Artikelkurztext: Grundierung Wärmedämm-Verbundsystem

**01.0030 Grundierung kunststoffmodifizierter Untergrund**
Bei kunststoffmodifizierten Untergründen.
Grundieren mit Triflex Pox Primer 116+ inkl. Absandung mit Quarzsand, Körnung 0,3-0,8 mm. Entfernung des Überschusses nach Aushärtung.
Verbrauch Triflex Pox Primer 116+: mind. 0,30 kg/m²
Verbrauch Quarzsand 0,3-0,8 mm: mind. 0,70 kg/m²
Ausführung nach den technischen Richtlinien des Materialherstellers. Die Haftung zum Untergrund ist immer objektbezogen zu prüfen.
Einheit: m²
DIN 276-08: 352
Work Category: 81
Produkt:
  Artikel:
    Artikelnummer: 21169
    Artikelkurztext: Grundierung kunststoffmodifizierter Untergrund

**01.0031 Grundierung mineralischer Untergrund**
Bei mineralischen Untergründen in der Fläche.
Grundieren mit Triflex Cryl Primer 287.
Verbrauch: mind. 0,35 kg/m²
Ausführung nach den technischen Richtlinien des Materialherstellers. Die Haftung zum Untergrund ist immer objektbezogen zu prüfen.
Einheit: m²
DIN 276-08: 352
Work Category: 81
Produkt:
  Artikel:
    Artikelnummer: 22870
    Artikelkurztext: Grundierung mineralischer Untergrund

**01.0032 Porenschließende Grundierung**
Bei porenversetzten Untergründen (Pinholes).
Grundieren mit Triflex Cryl Primer 280.
Verbrauch ohne Pinholes: mind. 0,40 kg/m², 1 Arbeitsschritt
Verbrauch bei Pinholes: mind. 0,80 kg/m², 2 Arbeitsschritte à 0,40 kg/m². Zweiter Arbeitsschritt nach klebefreier Oberfläche
Ausführung nach den technischen Richtlinien des Materialherstellers. Die Haftung zum Untergrund ist immer objektbezogen zu prüfen.
Einheit: m²
DIN 276-08: 352
Work Category: 81
Produkt:
  Artikel:
    Artikelnummer: 22800
    Artikelkurztext: Porenschließende Grundierung

**01.0033 Grundierung Glas**
Grundieren der Fläche mit Triflex Glas Primer inkl. vorheriger Reinigung der Fläche mit Triflex Glas Reiniger.
Verbrauch Triflex Glas Reiniger: ca. 0,05 l/m²
Verbrauch Triflex Glas Primer: ca. 0,05 l/m²
Ausführung nach den technischen Richtlinien des Materialherstellers. Die Haftung zum Untergrund ist immer objektbezogen zu prüfen.
Einheit: m²
DIN 276-08: 352
Work Category: 81
Produkt:
  Artikel:
    Artikelnummer: 29300
    Artikelkurztext: Grundierung Glas

**01.0034 Grundierung Metall**
Z. B. bei Edelstahl, Stahl und Zink.
Grundieren mit Triflex Metal Primer inkl. vorheriger Reinigung der Fläche mit Triflex Reiniger.
Verbrauch Triflex Reiniger: mind. 0,20 l/m²
Verbrauch Triflex Metal Primer: ca. 0,15 l/m²
Ausführung nach den technischen Richtlinien des Materialherstellers. Die Haftung zum Untergrund ist immer objektbezogen zu prüfen.
Einheit: m²
DIN 276-08: 352
Work Category: 81
Produkt:
  Artikel:
    Artikelnummer: 26200
    Artikelkurztext: Grundierung Metall

**01.0035 Reparaturmörtel, mineralischer Untergrund (Rt >10 mm)**
Ausbesserung von Fehlstellen des vorhandenen mineralischen Untergrundes mit Reparaturmörtel Triflex Cryl RS 240 im Bereich von Rautiefen Rt >10 mm.
Triflex Cryl RS 240, Farbton 7023, Verbrauch: mind. 2,20 kg/m² pro mm Schichtdicke
Ausführung nach den technischen Richtlinien des Materialherstellers.
Mittlere Schichtdicke: '......'
Einheit: m²
DIN 276-08: 352
Work Category: 81
Produkt:
  Artikel:
    Artikelnummer: 22150
    Artikelkurztext: Reparaturmörtel, mineralischer Untergrund (Rt >10 mm)

**01.0036 Ausgleichsspachtel, mineralischer Untergrund (Rt >1 bis 10 mm)**
Ausbesserung von Fehlstellen des vorhandenen mineralischen Untergrundes mit Ausgleichsspachtel auf Basis von Triflex DeckFloor im Bereich von Rautiefen Rt >1 bis 10 mm.
Triflex DeckFloor Ausgleichspachtel aus 33 kg Triflex DeckFloor unter Zugabe von bis zu 20 kg Quarzsand (0,7-1,2 mm), Farbton Grau, Verbrauch mind. 2,00 kg/m² pro mm Schichtdicke.
Triflex Stellmittel Pulver, Zugabe je nach Temperatur und gewünschtem Thixotropierungsgrad ca. 2 %.
Ausführung nach den technischen Richtlinien des Materialherstellers.
Mittlere Schichtdicke: '.........'
Einheit: m²
DIN 276-08: 352
Work Category: 81
Produkt:
  Artikel:
    Artikelnummer: 22110
    Artikelkurztext: Ausgleichsspachtel, mineralischer Untergrund (Rt >1 bis 10 mm)

**01.0037 Kratzspachtel, mineralischer Untergrund (Rt >0,5 bis 1,0 mm)**
Ausbesserung von Fehlstellen des vorhandenen mineralischen Untergrundes mit Kratzspachtel auf Basis von Triflex DeckFloor im Bereich von Rautiefen Rt > 0,5 bis 1,0 mm.
Triflex DeckFloor Kratzspachtel aus 33 kg Triflex DeckFloor unter Zugabe von bis zu 10 kg Quarzsand (0,2-0,6 mm), Farbton Grau, Verbrauch mind. 2,00 kg/m² pro mm Schichtdicke.
Ausführung nach den technischen Richtlinien des Materialherstellers.
Mittlere Schichtdicke: '......'
Einheit: m²
DIN 276-08: 352
Work Category: 81
Produkt:
  Artikel:
    Artikelnummer: 22110
    Artikelkurztext: Kratzspachtel, mineralischer Untergrund (Rt >0,5 bis 1,0 mm)

*Hinweis: ETA-Bewertung*
Herstellung von Detailabdichtungen mit Triflex ProDetail inkl. Triflex Spezialvlies.
Das Abdichtungssystem Triflex ProDetail besitzt eine ETA-Bewertung (ETAG Nr. 06/0269) mit CE-Kennzeichnung in den jeweils höchsten Nutzungskategorien W3, M und S, P1 bis P4, S1 bis S4, TL4, TH4, BROOF(t1), BROOF(t2), BROOF(t3), BROOF(t4).
- Zu erwartende Lebensdauer von 40 Jahren auf Grundlage erweiterter Prüfparameter gemäß Europäischem Bewertungsdokument (EAD)
- Brandverhalten: Klasse E nach DIN EN 13501-1
- Triflex ProDetail entspricht der DIN 18531 und der Fachregel für Abdichtungen des ZVDH (Flachdachrichtlinie)
- Besitzt ein allgemeines bauaufsichtliches Prüfzeugnis (abP) nach PG-FLK gemäß VV TB, lfd. Nr. C 3.28
- Nachweis der Wurzelfestigkeit nach FLL-Verfahren sowie als Anschluss auf Bitumen- und Kunststoffbahnen
- Erfüllt die Anforderungen bezüglich Ökotoxizität und Gentoxizität gemäß des Blauen Engels für Flüssigkunststoffe
- Produktspezifische Umwelt-Produktdeklaration (EPD) nach EN 15804:2012 + A2:2019/AC:2021
- Widerstand gegenüber Hagelschlag nach DIN EN 13583 für harte und flexible Untergründe
- Statische Rissüberbrückung: 3 mm nach DIN EN 1062-7
- Dynamische Rissüberbrückung: 1 mm auf Grundlage der Prüfungen zur ETA-Bewertung
- Radondicht

**01.0038 Wandanschluss**
Abdichten des Wandanschlusses mit Triflex ProDetail inkl. Triflex Spezialvlies.
Triflex ProDetail, Farbton 7030, Verbrauch mind. 3,00 kg/m².
Ausführung nach den technischen Richtlinien des Materialherstellers.
(Siehe Triflex Systemzeichnung DeckCoat-1702)
Anschlusshöhe: '.........' cm
Einheit: m
DIN 276-08: 352
Work Category: 18
Produkt:
  Artikel:
    Artikelnummer: 22900
    Artikelkurztext: Wandanschluss

**01.0039 Schrammbord, Schwelle**
Abdichten des Anschlusses an Schrammbord und Schwelle mit Triflex ProDetail inkl. Triflex Spezialvlies.
Triflex ProDetail, Farbton 7030, Verbrauch mind. 3,00 kg/m²
Ausführung nach den technischen Richtlinien des Materialherstellers.
(Siehe Triflex Systemzeichnung DeckCoat-1704)
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Einheit: m²
DIN 276-08: 352
Work Category: 18
Produkt:
  Artikel:
    Artikelnummer: 22900
    Artikelkurztext: Schrammbord, Schwelle

**01.0040 Schrammbord, Anfahrtschutz**
Verkleben eines Abdeckbleches an Schrammbord mit Triflex Cryl Spachtel und ggf. zusätzlichen mechanischen Verankerungen.
Triflex Cryl Spachtel, Verbrauch mind. 0,50 kg/m²
Ausführung nach den technischen Richtlinien des Materialherstellers.
(Siehe Triflex Systemzeichnung DeckCoat-1704)
Einheit: m
DIN 276-08: 352
Work Category: 18
Produkt:
  Artikel:
    Artikelnummer: 22400
    Artikelkurztext: Schrammbord, Anfahrtschutz

**01.0041 Entwässerungseinlauf**
Abdichten von Entwässerungseinläufen (Gully) mit Triflex ProDetail inkl. Triflex Spezialvlies.
Triflex ProDetail, Farbton 7030, Verbrauch mind. 3,00 kg/m².
Ausführung nach den technischen Richtlinien des Materialherstellers.
(Siehe Triflex Systemzeichnung DeckCoat-1705)
Einheit: Stk
DIN 276-08: 352
Work Category: 18
Produkt:
  Artikel:
    Artikelnummer: 22900
    Artikelkurztext: Entwässerungseinlauf

**01.0042 Entwässerungsrinne**
Abdichten von Entwässerungsrinnen mit Triflex ProDetail inkl. Triflex Spezialvlies.
Triflex ProDetail, Farbton 7030, Verbrauch mind. 3,00 kg/m².
Ausführung nach den technischen Richtlinien des Materialherstellers.
(Siehe Triflex Systemzeichnung DeckCoat-1705)
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Einheit: m
DIN 276-08: 352
Work Category: 18
Produkt:
  Artikel:
    Artikelnummer: 22900
    Artikelkurztext: Entwässerungsrinne

**01.0043 Stützenanschluss**
Abdichten von Stützenanschlüssen mit Triflex ProDetail inkl. Triflex Spezialvlies.
Triflex ProDetail, Farbton 7030, Verbrauch mind. 3,00 kg/m²
Ausführung nach den technischen Richtlinien des Materialherstellers.
(Siehe Triflex Systemzeichnung DeckCoat-1703)
Anschlusshöhe: '.........' cm
Einheit: Stk
DIN 276-08: 352
Work Category: 18
Produkt:
  Artikel:
    Artikelnummer: 22900
    Artikelkurztext: Stützenanschluss

**01.0044 Durchdringung**
Abdichten von Durchdringungen mit Triflex ProDetail inkl. Triflex Spezialvlies.
Anschlusshöhe mind. 15 cm über Oberkante Fahrbahnbelag.
Triflex ProDetail, Farbton 7030, Verbrauch mind. 3,00 kg/m².
Ausführung nach den technischen Richtlinien des Materialherstellers.
(Siehe Triflex Systemzeichnung DeckCoat-1703, analog)
Anschlusshöhe: '.........' cm
Einheit: Stk
DIN 276-08: 352
Work Category: 18
Produkt:
  Artikel:
    Artikelnummer: 22900
    Artikelkurztext: Durchdringung

**01.0045 Türschwelle**
Abdichten des Anschlusses an eine Türschwelle mit Triflex ProDetail inkl. Triflex Spezialvlies.
Triflex ProDetail, Farbton 7030, Verbrauch mind. 3,00 kg/m².
Ausführung nach den technischen Richtlinien des Materialherstellers.
Einheit: m
DIN 276-08: 352
Work Category: 18
Produkt:
  Artikel:
    Artikelnummer: 22900
    Artikelkurztext: Türschwelle

*Hinweis: ETA-Bewertung*
Herstellung von Fugenabdichtungen mit Triflex ProDetail inkl. Triflex Spezialvlies.
Das Abdichtungssystem Triflex ProDetail besitzt eine ETA-Bewertung (ETAG Nr. 06/0269) mit CE-Kennzeichnung in den jeweils höchsten Nutzungskategorien W3, M und S, P1 bis P4, S1 bis S4, TL4, TH4, BROOF(t1), BROOF(t2), BROOF(t3), BROOF(t4).
- Zu erwartende Lebensdauer von 40 Jahren auf Grundlage erweiterter Prüfparameter gemäß Europäischem Bewertungsdokument (EAD)
- Brandverhalten: Klasse E nach DIN EN 13501-1
- Triflex ProDetail entspricht der DIN 18531 und der Fachregel für Abdichtungen des ZVDH (Flachdachrichtlinie)
- Besitzt ein allgemeines bauaufsichtliches Prüfzeugnis (abP) nach PG-FLK gemäß VV TB, lfd. Nr. C 3.28
- Nachweis der Wurzelfestigkeit nach FLL-Verfahren sowie als Anschluss auf Bitumen- und Kunststoffbahnen
- Erfüllt die Anforderungen bezüglich Ökotoxizität und Gentoxizität gemäß des Blauen Engels für Flüssigkunststoffe
- Produktspezifische Umwelt-Produktdeklaration (EPD) nach EN 15804:2012 + A2:2019/AC:2021
- Widerstand gegenüber Hagelschlag nach DIN EN 13583 für harte und flexible Untergründe
- Statische Rissüberbrückung: 3 mm nach DIN EN 1062-7
- Dynamische Rissüberbrückung: 1 mm auf Grundlage der Prüfungen zur ETA-Bewertung
- Radondicht

**01.0046 Arbeitsfuge**
Abdichten der Arbeitsfuge mit Triflex ProDetail inkl. Triflex Spezialvlies.
Ggf. Fuge flächenbündig egalisieren mit Triflex Cryl RS 240 (mineralische Untergründe) bzw. Triflex Cryl RS 242 (bituminöse Untergründe).
Breite '.........' cm, Verbrauch Triflex
Cryl RS 240 / Triflex Cryl RS 242: ca. 2,20 kg/m² pro mm Schichtdicke.
Triflex ProDetail, Farbton 7030, Verbrauch mind. 3,00 kg/m².
Ausführung nach den technischen Richtlinien des Materialherstellers.
(Siehe Triflex Systemzeichnung DeckCoat-1706)
Einheit: m
DIN 276-08: 352
Work Category: 18
Produkt:
  Artikel:
    Artikelnummer: 22900
    Artikelkurztext: Arbeitsfuge

**01.0047 Bewegungsfuge Fläche**
Abdichten der Bewegungsfuge mit Triflex ProDetail inkl. Triflex Spezialvlies.
Zum Einkleben des Triflex Trägerbandes Triflex Cryl Spachtel zu beiden Seiten der Fuge ca. 4 cm breit auftragen, Verbrauch: 1,40 kg/m² pro mm Schichtdicke.
Triflex ProDetail, Farbton 7030, Verbrauch mind. 2,10 kg/m inkl. 2 Lagen Triflex Spezialvlies, Vliesbreite 35 cm sowie eine PE-Rundschnur (geschlossenzellig) einlegen.
Triflex FlexFiller, Farbton 7043, Verbrauch mind. 1,40 kg/m² pro mm Schichtdicke.
Ausführung nach den technischen Richtlinien des Materialherstellers.
(Siehe Triflex Systemzeichnung DeckCoat-1707)

Hinweis:
Bei Bewegungsfugen handelt es sich ausschließlich um Wartungsfugen. Ggf. muss der Fugenverguss nach Bauwerksbewegungen erneuert werden.
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Einheit: m
DIN 276-08: 352
Work Category: 18
Produkt:
  Artikel:
    Artikelnummer: 22900
    Artikelkurztext: Bewegungsfuge Fläche

**01.0048 Bewegungsfuge Wandanschluss**
Abdichten der Bewegungsfuge mit Triflex ProDetail inkl. Triflex Spezialvlies.
Zum Einkleben des Triflex Trägerbandes Triflex Cryl Spachtel zu beiden Seiten der Fuge ca. 4 cm breit auftragen, Verbrauch: 1,40 kg/m² pro mm Schichtdicke.
Triflex ProDetail, Farbton 7030, Verbrauch mind. 2,10 kg/m inkl. 2 Lagen Triflex Spezialvlies, Vliesbreite 35 cm sowie eine PE-Rundschnur (geschlossenzellig) einlegen.
Triflex FlexFiller, Farbton 7043, Verbrauch mind. 1,40 kg/m² pro mm Schichtdicke.
Ausführung nach den technischen Richtlinien des Materialherstellers.
(Siehe Triflex Systemzeichnung DeckCoat-1708)
Anschlusshöhe: '.........' cm

Hinweis:
Bei Bewegungsfugen handelt es sich ausschließlich um Wartungsfugen. Ggf. muss der Fugenverguss nach Bauwerksbewegungen erneuert werden.
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Einheit: m
DIN 276-08: 352
Work Category: 18
Produkt:
  Artikel:
    Artikelnummer: 22900
    Artikelkurztext: Bewegungsfuge Wandanschluss

**01.0049 Verguss Absperrschnitt**
Der zuvor hergestellte Absperrschnitt (mind. 15 mm tief und 5 mm breit) wird zum Abschluss der Arbeiten mit Triflex FlexFiller verfüllt inkl. sämtlicher Abklebearbeiten.
Triflex FlexFiller, Farbton 7043, Verbrauch mind. 1,40 kg/m² pro mm Schichtdicke.
Ausführung nach den technischen Richtlinien des Materialherstellers.
(Siehe Triflex Systemzeichnungen DeckCoat 1702-1708)
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Einheit: m
DIN 276-08: 352
Work Category: 18
Produkt:
  Artikel:
    Artikelnummer: 22410
    Artikelkurztext: Verguss Absperrschnitt

**01.0050 Beschichtung mit Triflex Cryl Finish 209 inkl. Quarzsand**
Herstellung eines Belags für wenig frequentierte Parkdeckflächen.
Beschichten der Fläche mit Triflex Cryl Finish 209 inkl. Absandung im Überschuss mit Quarzsand, Körnung 0,7-1,2 mm. Entfernung des Überschusses nach Aushärtung.
Triflex Cryl Finish 209, Farbton ca.
'.........', Verbrauch mind. 0,70 kg/m²
Quarzsand 0,7-1,2 mm, Verbrauch mind. 7,00 kg/m² im Überschuss.
Ausführung nach den technischen Richtlinien des Materialherstellers.
(Siehe Triflex Systemzeichnung DeckCoat-1701)

System- und Produkteigenschaften:
- Wasserdichtes Dünnschichtsystem durchgehend auf Polymethylmethacrylatharzbasis (PMMA)
- Für gering frequentierte Zwischendecks
- Mechanisch belastbar
- Nahtlos
- Vollflächig haftend und unterlaufsicher
- Starr
- Kalt applizierbar
- Schnell reaktiv
- Befahrbar nach ca. 2 Stunden (+23 °C)
- Chemisch beständig
- Witterungs- und lichtbeständig (UV, IR)
- Butylfrei
- Lösemittelfrei
- Rutschhemmend
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Einheit: m²
DIN 276-08: 352
Work Category: 34
Produkt:
  Artikel:
    Artikelnummer: 22090
    Artikelkurztext: Beschichtung mit Triflex Cryl Finish 209 inkl. Quarzsand

**01.0051 Zulage zur Flächenbeschichtung (Rt = 0,5 bis 1,0 mm)**
Zur Erzielung der Mindestschichtdicken gemäß Instandsetzungsrichtlinie sind entsprechende Mindestschichtdicken- sowie Schichtdickenzuschläge (dz) zur Egalisierung der Rautiefen (Rt) mit Triflex Cryl Finish 209 zu berücksichtigen.
Rt = 0,5 mm / dz = 600 µm
Verbrauch: mind. 1,00 kg/m²
Einheit: m²
DIN 276-08: 352
Work Category: 34
Produkt:
  Artikel:
    Artikelnummer: 22090
    Artikelkurztext: Zulage zur Flächenbeschichtung (Rt = 0,5 bis 1,0 mm)

**01.0052 Zulage zur Flächenbeschichtung (Rt = 1,0 bis 2,0 mm)**
Zur Erzielung der Mindestschichtdicken gemäß Instandsetzungsrichtlinie sind entsprechende Mindestschichtdicken- sowie Schichtdickenzuschläge (dz) zur Egalisierung der Rautiefen (Rt) mit Triflex Cryl Finish 209 zu berücksichtigen.
Rt = 1,0 mm / dz = 1000 µm
Verbrauch: mind. 2,00 kg/m²
Einheit: m²
DIN 276-08: 352
Work Category: 34
Produkt:
  Artikel:
    Artikelnummer: 22090
    Artikelkurztext: Zulage zur Flächenbeschichtung (Rt = 1,0 bis 2,0 mm)

**01.0053 Versiegelung Wandanschluss**
Versiegen der Wandanschlüsse mit Triflex Cryl Finish 209.
Verbrauch: mind. 0,50 kg/m².
Ausführung nach den technischen Richtlinien des Materialherstellers.
Anschlusshöhe: '.........' cm
Farbton: '.........' nach Wahl des
Auftraggebers.
Einheit: m
DIN 276-08: 352
Work Category: 34
Produkt:
  Artikel:
    Artikelnummer: 22090
    Artikelkurztext: Versiegelung Wandanschluss

**01.0054 Versiegelung Schrammbord, Schwelle**
Versiegeln im Bereich der aufgehenden Schrammborde / Schwellen mit Triflex Cryl Finish 209.
Verbrauch mind. 0,50 kg/m².
Ausführung nach den technischen Richtlinien des Materialherstellers.
Farbton: '.........' nach Wahl des
Auftraggebers.
Einheit: m²
DIN 276-08: 352
Work Category: 34
Produkt:
  Artikel:
    Artikelnummer: 22090
    Artikelkurztext: Versiegelung Schrammbord, Schwelle

**01.0055 Versiegelung Geländerstütze**
Versiegeln im Bereich der aufgehenden Geländerstützen mit Triflex Cryl Finish 209.
Verbrauch mind. 0,50 kg/m².
Ausführung nach den technischen Richtlinien des Materialherstellers.
Anschlusshöhe: '.........' cm
Farbton: '.........' nach Wahl des
Auftraggebers.
Einheit: Stk
DIN 276-08: 352
Work Category: 34
Produkt:
  Artikel:
    Artikelnummer: 22090
    Artikelkurztext: Versiegelung Geländerstütze

**01.0056 Versiegelung Durchdringung**
Versiegeln im Bereich der aufgehenden Durchdringungen mit Triflex Cryl Finish 209.
Verbrauch mind. 0,50 kg/m².
Ausführung nach den technischen Richtlinien des Materialherstellers.
Anschlusshöhe: '.........' cm
Farbton: '.........' nach Wahl des
Auftraggebers.
Einheit: Stk
DIN 276-08: 352
Work Category: 34
Produkt:
  Artikel:
    Artikelnummer: 22090
    Artikelkurztext: Versiegelung Durchdringung

**01.0057 Versiegelung der Fläche**
Versiegeln der Fläche mit Triflex Cryl Finish 209.
Verbrauch mind. 0,50 kg/m².
Ausführung nach den technischen Richtlinien des Materialherstellers.
Farbton: '.........' nach Wahl des
Auftraggebers.
Einheit: m²
DIN 276-08: 352
Work Category: 34
Produkt:
  Artikel:
    Artikelnummer: 22090
    Artikelkurztext: Versiegelung der Fläche

**01.0058 Dünnschichtige Markierung, Einstellplätze**
Markieren der Einstellplätze mit Triflex Cryl Finish 209. Breite der Linienführung 10 cm inkl. Abkleben.
Verbrauch mind. 0,70 kg/m².
Ausführung nach den technischen Richtlinien des Materialherstellers, siehe Triflex DMS, Variante 2.
Farbton: '.........' nach Wahl des
Auftraggebers.
Triflex DMS ist schwer entflammbar (Klasse Bfl-s1 nach DIN EN 13501-1).
Einheit: m
DIN 276-08: 399
Work Category: 34
Produkt:
  Artikel:
    Artikelnummer: 22090
    Artikelkurztext: Dünnschichtige Markierung, Einstellplätze

**01.0059 Dünnschichtige Markierung, Behindertenparkplätze**
Markieren der Behindertenparkplätze mit Triflex Cryl Finish 209 inkl. Abkleben und ggf. Vorhalten einer Schablone.
Verbrauch mind. 0,70 kg/m².
Ausführung nach den technischen Richtlinien des Materialherstellers, siehe Triflex DMS, Variante 2.
Farbton: '.........' nach Wahl des
Auftraggebers.
Triflex DMS ist schwer entflammbar (Klasse Bfl-s1 nach DIN EN 13501-1).
Einheit: Stk
DIN 276-08: 399
Work Category: 34
Produkt:
  Artikel:
    Artikelnummer: 22090
    Artikelkurztext: Dünnschichtige Markierung, Behindertenparkplätze

**01.0060 Dünnschichtige Markierung, Richtungspfeile**
Markieren der Richtungspfeile mit Triflex Cryl Finish 209 inkl. Abkleben und ggf. Vorhalten einer Schablone. Davon Pfeile
- geradeaus: '.........' St.
- links: '.........' St.
- rechts: '.........' St.
Verbrauch mind. 0,70 kg/m².
Ausführung nach den technischen Richtlinien des Materialherstellers, siehe Triflex DMS, Variante 2.
Farbton: '.........' nach Wahl des
Auftraggebers.
Triflex DMS ist schwer entflammbar (Klasse Bfl-s1 nach DIN EN 13501-1).
Einheit: Stk
DIN 276-08: 399
Work Category: 34
Produkt:
  Artikel:
    Artikelnummer: 22090
    Artikelkurztext: Dünnschichtige Markierung, Richtungspfeile

**01.0061 Dünnschichtige Markierfarbe, Einstellplätze**
Markieren der Einstellplätze mit Preco Line 300. Breite der Linienführung 10 cm inkl. Abkleben.
Verbrauch mind. 0,44 kg/m².
Ausführung nach den technischen Richtlinien des Materialherstellers, siehe Triflex DMS, Variante 3.
Farbton: '.........' nach Wahl des
Auftraggebers.
Triflex DMS ist schwer entflammbar (Klasse Bfl-s1 nach DIN EN 13501-1).
Einheit: m
DIN 276-08: 399
Work Category: 34
Produkt:
  Artikel:
    Artikelnummer: 24040
    Artikelkurztext: Dünnschichtige Markierfarbe, Einstellplätze

**01.0062 Dünnschichtige Markierfarbe, Behindertenparkplätze**
Markieren der Behindertenparkplätze mitPreco Line 300 inkl. Abkleben und ggf. Vorhalten einer Schablone.
Verbrauch mind. 0,44 kg/m².
Ausführung nach den technischen Richtlinien des Materialherstellers, siehe Triflex DMS, Variante 3.
Farbton: '.........' nach Wahl des
Auftraggebers.
Triflex DMS ist schwer entflammbar (Klasse Bfl-s1 nach DIN EN 13501-1).
Einheit: Stk
DIN 276-08: 399
Work Category: 34
Produkt:
  Artikel:
    Artikelnummer: 24040
    Artikelkurztext: Dünnschichtige Markierfarbe, Behindertenparkplätze

**01.0063 Dünnschichtige Markierfarbe, Richtungspfeile**
Markieren der Richtungspfeile mit Preco Line 300 inkl. Abkleben und ggf. Vorhalten einer Schablone. Davon Pfeile
- geradeaus: '.........' St.
- links: '.........' St.
- rechts: '.........' St.
Verbrauch mind. 0,44 kg/m².
Ausführung nach den technischen Richtlinien des Materialherstellers, siehe Triflex DMS, Variante 3.
Farbton: '.........' nach Wahl des
Auftraggebers.
Triflex DMS ist schwer entflammbar (Klasse Bfl-s1 nach DIN EN 13501-1).
Einheit: Stk
DIN 276-08: 399
Work Category: 34
Produkt:
  Artikel:
    Artikelnummer: 24040
    Artikelkurztext: Dünnschichtige Markierfarbe, Richtungspfeile

**01.0064 Stundenlohnarbeit eines Vorarbeiters**
Stundenlohnarbeit eines Vorarbeiters für nicht aufgeführte Arbeiten, jedoch zum Nachweis und nur auf Anordnung der Bauleitung oder Bauherrn.
Einheit: h
DIN 276-08: 352
Work Category: 91

**01.0065 Stundenlohnarbeit eines Facharbeiters**
Stundenlohnarbeit eines Facharbeiters für nicht aufgeführte Arbeiten, jedoch zum Nachweis und nur auf Anordnung der Bauleitung oder Bauherrn.
Einheit: h
DIN 276-08: 352
Work Category: 91

**01.0066 Stundenlohnarbeit eines Helfers**
Stundenlohnarbeit eines Helfers für nicht aufgeführte Arbeiten, jedoch zum Nachweis und nur auf Anordnung der Bauleitung oder Bauherrn.
Einheit: h
DIN 276-08: 352
Work Category: 91

**01.0067 Materialverbrauch auf Nachweis**
Materialverbrauch für unvorhersehbare, aber für die Durchführung der Leistung notwendigen zusätzlichen Arbeiten, die nicht im Leistungsverzeichnis erfasst sind.
Die Abrechnung erfolgt nach Aufwand auf Einzelnachweis.
Einheit: kg
DIN 276-08: 352
Work Category: 18

**01.0068 Entsorgung aller Abfälle und Sondermüllstoffe**
Entsorgung aller Abfälle und Sondermüllstoffe entsprechend den derzeitig gültigen Gesetzen und Durchführungsverordnungen.
Einheit: psch
DIN 276-08: 396
Work Category: 87
